# Apoya maletas en acero inoxidable de Simex

- Propiedad del archivo: CONSTRUNARIO
- Formato: FIEBDC-3/2012
- Programa: Construnario Versión 3.51
- Fecha de los precios: 20/05/2022
- Divisa: EUR

**08001SIM** u Apoya maletas en acero inoxidable de Simex
Material: Acero inox. AISI 304. Cintas: Cinco correas tejidas de nylon y poliéster. Color Cintas: Negro.
