# Barra abatible con pata de Simex. Acero inoxidable. Nylon blanco

- Propiedad del archivo: CONSTRUNARIO
- Formato: FIEBDC-3/2012
- Programa: Construnario Versión 3.51
- Fecha de los precios: 20/05/2022
- Divisa: EUR

**02282SIM** u Barra abatible con pata de Simex. Acero inoxidable. Nylon blanco
Material: Acero inoxidable. Ø: 32 mm. Espesor: 1,2 mm * Consultar la posibilidad de fabricar otras medidas y diseños según operación.
