# Baldosa en porcelánico modelo Libertu pulido de Halcón Cerámicas. 60X120

- Propiedad del archivo: CONSTRUNARIO
- Formato: FIEBDC-3/2012
- Programa: Construnario Versión 3.51
- Fecha de los precios: 20/05/2022
- Divisa: EUR

**LIBERPUL** m2 Baldosa en porcelánico modelo Libertu pulido de Halcón Cerámicas. 60X120
Pulido Porcelánico Rectificado Antihielo
