# Revestimiento porcelánico modelo Materium de Halcón Cerámicas. 120X120. Terra Mate

- Propiedad del archivo: CONSTRUNARIO
- Formato: FIEBDC-3/2012
- Programa: Construnario Versión 3.51
- Fecha de los precios: 20/05/2022
- Divisa: EUR

**MATERIUMTER** m2 Revestimiento porcelánico modelo Materium de Halcón Cerámicas. 120X120. Terra Mate
Materium Es una colección inspirada en cemento con toques matéricos. Una colección versátil en cuanto a decorados, tonos y formatos que imprime un aspecto moderno e industrial.
