# Revestimiento pasta roja modelo Pax de Halcón Cerámicas. 25X75. Perla

- Propiedad del archivo: CONSTRUNARIO
- Formato: FIEBDC-3/2012
- Programa: Construnario Versión 3.51
- Fecha de los precios: 20/05/2022
- Divisa: EUR

| Código | Ud | Descripción |
|---|---|---|
| PAXPER | m2 | Revestimiento pasta roja modelo Pax de Halcón Cerámicas. 25X75. Perla |
