# Cremona oscilobatiente, modelo CR. 2 de IDh. 10 mm. Blanco

- Propiedad del archivo: CONSTRUNARIO
- Formato: FIEBDC-3/2012
- Programa: Construnario Versión 3.51
- Fecha de los precios: 08/02/2023
- Divisa: EUR

**CR0002P107** u Cremona oscilobatiente, modelo CR. 2 de IDh. 10 mm. Blanco
Cremona diseñada para cubrir todos los sistemas oscilobatientes del mercado. Adaptable a distintos herrajes, según la patilla montada. La cremallera simétrica permite su uso para apertura a derecha o izquierda. Distancias entre ejes: 84, 98 y 104 mm.
