# Manilla 90º para multipunto, modelo CR 210 de IDh. 32 mm. Blanco

- Propiedad del archivo: CONSTRUNARIO
- Formato: FIEBDC-3/2012
- Programa: Construnario Versión 3.51
- Fecha de los precios: 08/02/2023
- Divisa: EUR

**CR0210B327** u Manilla 90º para multipunto, modelo CR 210 de IDh. 32 mm. Blanco
Diseñada para carpinterías de aluminio, PVC o madera y mecanismos multipunto. Manilla con 4 posiciones de enclavamiento a 90º. Distintas posibilidades de tetones de fijación a la carpintería.
