# Bisagra pivotante, BI 0170 de IDh. 40x20. Blanco

- Propiedad del archivo: CONSTRUNARIO
- Formato: FIEBDC-3/2012
- Programa: Construnario Versión 3.51
- Fecha de los precios: 08/02/2023
- Divisa: EUR

**BI1701** u Bisagra pivotante, BI 0170 de IDh. 40x20. Blanco
Bisagras que permiten la apertura de ventanas pivotantes, girando sobre un eje horizontal o vertical. Bisagras con cuerpo principal fabricado en zamak. Permite la regulación de presión en el movimiento, mediante ajuste con tornillo allen. Posible ajuste de nivelación. Carga máxima de hoja de 65 kg.
