# Armario extintor modular, BMR AE 25/5 3+3 de Komtes. Inox

- Propiedad del archivo: CONSTRUNARIO
- Formato: FIEBDC-3/2012
- Programa: Construnario Versión 3.51
- Fecha de los precios: 12/09/2022
- Divisa: EUR

**KOM_BMRAE25533** u Armario extintor modular, BMR AE 25/5 3+3 de Komtes. Inox.
Armarios para alojar un extintor de polvo ABC de 6kg o de C02 de 2kg (extintor no incluido) Armario en INOX Puerta en cristal laminado 3+3mm Apertura mediante pulsador e imán Posibilidad de montaje en horizontal junto a BIE BMR 3+3 Dimensiones: 680x270x220mm (AltoxAnchoxFondo) OPCIONES RAL 3000/9001/9010/9003/9002GOF/INOX (otros acabados consultar) Marco embellecedor para montaje empotrado
