# Sistema de control de la climatización Airzone. Termostato o dispositivo móvil

- Propiedad del archivo: CONSTRUNARIO
- Formato: FIEBDC-3/2012
- Programa: Construnario Versión 3.51
- Fecha de los precios: 04/11/2022
- Divisa: EUR

**C1009AIR_1** u Sistema de control de la climatización Airzone. Termostato o dispositivo móvil
Airzone es mucho más que apagar y encender la climatización. Airzone te permite obtener todo el control de tu sistema de climatización. Hazlo a través de tu termostato o dispositivo móvil. El sistema se encargará de alcanzar la temperatura que deseas en esa estancia. Selecciona el modo frío o calor y activa la máquina de aire acondicionado o suelo radiante.
