# Bomba trituradora, referencia PRG100-E de Raimaber. 0,75 kW. Aplicaciones de aguas residuales

- Propiedad del archivo: CONSTRUNARIO
- Formato: FIEBDC-3/2012
- Programa: Construnario Versión 3.51
- Fecha de los precios: 17/10/2023
- Divisa: EUR

**PRG100-E** u Bomba trituradora, referencia PRG100-E de Raimaber. 0,75 kW. Aplicaciones de aguas residuales
Bomba trituradora PRG-Serie 0,75 kW 2” (DN50) descarga NPT o BSP Diseñado para aplicaciones de aguas residuales en comunidades, hoteles, etc. Descarga de 2” para caudales superiores. Funciona a 230 voltios 20 amp. Características de la bomba trituradora: Material hierro dúctil 230V monofásica La tecnología de corte V-SLICE, patentada Tritura sólidos difíciles, tales como productos de higiene femenina, trapos, toallas y toallitas Hélice triturador y plato de corte endurecidos en acero inoxidable. Protección térmica del motor (lleno de aceite) Las bombas PRG-Series pueden ser utilizadas como bomba de reemplazo en sistemas de descarga de 2 » usando los modelos LE40 y LE50 (*). * Si los caudales de dichos modelos no coinciden con sus necesidades; consúltenos.
