# Bandeja portacables, referencia CF 150/200 de Cablofil. L: 200mm. 3,10 kg/m

- Propiedad del archivo: CONSTRUNARIO
- Formato: FIEBDC-3/2012
- Programa: Construnario Versión 3.51
- Fecha de los precios: 24/10/2022
- Divisa: EUR

| Código | Ud | Descripción |
|---|---|---|
| CF 150200 | u | Bandeja portacables, referencia CF 150/200 de Cablofil. L: 200mm. 3,10 kg/m |
