# Unión rápida para bandejas portacables, referencia FASLOCK S de Cablofil. De 100 a 200 mm

- Propiedad del archivo: CONSTRUNARIO
- Formato: FIEBDC-3/2012
- Programa: Construnario Versión 3.51
- Fecha de los precios: 24/10/2022
- Divisa: EUR

| Código | Ud | Descripción |
|---|---|---|
| FASLOCK S | u | Unión rápida para bandejas portacables, referencia FASLOCK S de Cablofil. De 100 a 200 mm |
