# Suelo laminado extralargo, referencia L0223-01756 de la gama Long Plank de Pergo. Roble europeo

- Propiedad del archivo: CONSTRUNARIO
- Formato: FIEBDC-3/2012
- Programa: Construnario Versión 3.51
- Fecha de los precios: 19/09/2023
- Divisa: EUR

**L0223-01756** m2 Suelo laminado extralargo, referencia L0223-01756 de la gama Long Plank de Pergo. Roble europeo
El Roble Europeo es un suelo laminado clásico disponible en tablones largos de 2 m. El aspecto de los tablones de madera se ve realzado por los biseles de los cuatro extremos. Este suelo se caracteriza por nuestra textura de madera Genuine™, una estructura ligeramente pulida que sigue en cada detalle la veta de la madera, complementada con un acabado mate seda. Nuestro nivel de calidad originalExcellence se ha diseñado para soportar los desafíos de la vida cotidiana.
