# Suelo laminado estrecho, referencia L0246-05010 de la gama Bergen Pro de Pergo. Resistente al agua. Roble pier

- Propiedad del archivo: CONSTRUNARIO
- Formato: FIEBDC-3/2012
- Programa: Construnario Versión 3.51
- Fecha de los precios: 19/09/2023
- Divisa: EUR

**L0246-05010** m2 Suelo laminado estrecho, referencia L0246-05010 de la gama Bergen Pro de Pergo. Resistente al agua. Roble pier
El Roble pier recuerda a un interior minimalista, reducido a sus elementos esenciales. Interiores arquitectónicos con una visión práctica para el diseño de interior moderno. El diseño sencillo enfatiza una estética elegante y limpia. Como parte de nuestra colección Pergo Sensation con tecnología AquaSafe, es imposible apreciar si este suelo laminado se trata de madera real y ofrece una resistencia al agua excepcional.
