# Parquet largo y ancho, referencia W0135-03789-2 de la gama Lengeland de Pergo. Roble chateau

- Propiedad del archivo: CONSTRUNARIO
- Formato: FIEBDC-3/2012
- Programa: Construnario Versión 3.51
- Fecha de los precios: 19/09/2023
- Divisa: EUR

**W0135-03789-2** m2 Parquet largo y ancho, referencia W0135-03789-2 de la gama Lengeland de Pergo. Roble chateau
Chateau Oak es un suelo de madera natural y cálido con encanto rústico y nuestras tablas Langeland, las más anchas y largas. Este suelo es una buena elección si desea lograr una sensación espaciosa y una fuerte variación de color y estructura que incluya grandes nudos y grietas. La superficie cepillada acentúa la estructura de la veta natural y los biseles en todos los extremos añaden un toque a la belleza de las tablas largas. El Chateau Oak es tratado con nuestro nuevo lacado extra mate que combina el rendimiento del lacado de bajo mantenimiento con el aspecto único de la madera sin tratar.
