# Passive block Legacy de Knauf Industries. Pieza esquina 900x900x300 h. - de knauf Industries

- Propiedad del archivo: CONSTRUNARIO
- Formato: FIEBDC-3/2012
- Programa: Construnario Versión 3.51
- Fecha de los precios: 31/05/2022
- Divisa: EUR

**Leg_E993** u Passive block Legacy de Knauf Industries. Pieza esquina 900x900x300 h. - de knauf Industries
Passive block Legacy de Knauf Industries. Pieza esquina 900x900x300 h. -Consumo HA por m²: 0.11 m ³ ±0.05 m ³. -Diámetro aceptado de barras de armado horizontales: Ø6 mm a Ø12 mm. -Diámetro aceptado de barras de armado verticales: Ø6 mm a Ø16 mm. -Pilarilloscuadrados formados: 150 mm X 150 mm, cada 150 mm. -Vigas de unión entre pilares: 150 X 150 mm cada 300 mm. Sistema constructivo de bloques aislantes para ejecución de casas pasivas, piscinas, muros y otros elementos constructivos. Deja la superficie preparada para recibir terminación SATE o cualquier decorativo. Uso de pieza: Pieza esquina estándar usada para cualquier tipo de construcción (Casas, piscinas, muretes, columnas, casetas, etc.). Permite cambios de dirección de la construcción. Para que la construcción se realice al tresbolillo se pone sobre o bajo esquina de 600X600X300H
