# Passive block Legacy de Knauf Industries. Te 600x300x300 h. - de knauf Industries

- Propiedad del archivo: CONSTRUNARIO
- Formato: FIEBDC-3/2012
- Programa: Construnario Versión 3.51
- Fecha de los precios: 31/05/2022
- Divisa: EUR

**Leg_T633** u Passive block Legacy de Knauf Industries. Te 600x300x300 h. - de knauf Industries
Passive block Legacy de Knauf Industries. Te 600x300x300 h. -Consumo HA por m²: 0.11 m ³ ±0.05 m ³. -Diámetro aceptado de barras de armado horizontales: Ø6 mm a Ø12 mm. -Diámetro aceptado de barras de armado verticales: Ø6 mm a Ø16 mm. -Pilarilloscuadrados formados: 150 mm X 150 mm, cada 150 mm. -Vigas de unión entre pilares: 150 X 150 mm cada 300 mm. Sistema constructivo de bloques aislantes para ejecución de casas pasivas, piscinas, muros y otros elementos constructivos. Deja la superficie preparada para recibir terminación SATE o cualquier decorativo. Uso de pieza: Pieza especial para realizar muros intermedios interiores de soporte para forjados y cubiertas. Permite paso de hormigón hacia izquierda, derecha y centro. Para que la construcción se realice a tres bolillo se pone sobre o bajo te de 900x300x300H.
