# Ventilador extractor de aire, referencia Air-in® Fan 210 de Dir-Air. Instalación: aireador general

- Propiedad del archivo: CONSTRUNARIO
- Formato: FIEBDC-3/2012
- Programa: Construnario Versión 3.51
- Fecha de los precios: 30/11/2022
- Divisa: EUR

**Air-inFan210** u Ventilador extractor de aire, referencia Air-in® Fan 210 de Dir-Air. Instalación: aireador general
Bajo consumo: 4W Diseño de alta calidad: - elegante y pequeño - estructura básica de dos partes, que permite la extracción rápida y fácil del aireador Muy silencioso: nivel sonoro a pleno funcionamiento, 30 dB (A) 3 M Aireador eficaz: Aireado libre: 90 m3/h Fácil de instalar y de desmontar para limpieza Equipado con un motor con cojinete de bolas, que garantiza una larga vida útil al dispositivo y la instalación tanto en la pared como en el techo. Se instalan directamente en un canal de intercambio de aire de 100 mm Calidad de la carcasa: IP44 - A prueba de salpicaduras Tensión: 220-240 V CA/ 50 Hz Categoría específica: II sin toma de tierra 3 años de garantía
