# Secador de toallas, referencia Air-In® 500 KROM 60W de Dir-Air. Abatible

- Propiedad del archivo: CONSTRUNARIO
- Formato: FIEBDC-3/2012
- Programa: Construnario Versión 3.51
- Fecha de los precios: 30/11/2022
- Divisa: EUR

**Air-In500KROM** u Secador de toallas, referencia Air-In® 500 KROM 60W de Dir-Air. Abatible
La sólida estructura de acero del secador permite su fácil fijación a la pared instalando un armazón de fijación. Haciendo posible, asimismo, instalar el secador también en lugares muyestrechos. La práctica estructura del secador de toallas Air-In 500 KROM 60W consigue una buena eficacia térmica con un consumo energético relativamente bajo. La potencia del cable térmico es de 60W. Así, se puede comparar fácilmente su consumo con el de las bombillas incandescentes normales. Eléctrico. Secador de toallas portátil. Interruptor ON/OFF iluminado. Potencia: 60 W Clase de protección: IP44, Protección contra salpicaduras Tensión: 220-230 V Cable eléctrico: 125cm, preinstalado, con enchufe. Calidad de la carcasa: con aislamiento de protección. Dimensiones: - Altura 505 mm - Anchura 628 mm - Separación de la pared 652 mm Fijación a la pared: orientación vertical / estructuras pétreas. Garantía: 3 años a partir de la fecha de factura; cubre defectos de fabricación y defectos materiales, no cubre daños derivados de un uso inapropiado.
