# Barandilla formada por montantes tubo de 40x40 de CBM. Se suministra con las pinzas para vidrio ya colocadas

- Propiedad del archivo: CONSTRUNARIO
- Formato: FIEBDC-3/2012
- Programa: Construnario Versión 3.51
- Fecha de los precios: 31/08/2023
- Divisa: EUR

**CBM4040** m Barandilla formada por montantes tubo de 40x40 de CBM. Se suministra con las pinzas para vidrio ya colocadas
Para el grueso del vidrio recomendamos un vidrio 5+5. Podemos fabricar pinzas para cualquier otro grueso de vidrio. Se puede suministrar con pasamanos de tubo 50x20 o con pasamanos de tubo de 43mm. El cliente también puede colocar el pasamanos de madera o aluminio ( materiales no suministrados por CBM) La altura del montante o balaustre se puede modificar según la instalación, si va por ejemplo encima de un pequeño muro y se quiere desear llegar a la altura que solicite la normativa lo podemos fabricar. El tipo de fijación puede ser sobre el suelo o sobre forjado, suministrando en los dos casos los tapones embellecedores. El tipo de acabado es brillante o satinado ( mate) y la calidad del acero puede ser en Aisi 304 o Aisi 316L según donde vaya colocada la instalación, cerca del ambientes marino . piscinas, recomendamos la calidad Aisi 316, para el resto de ubicaciones la calidad Aisi 304.
