# Barandilla estándar formada por montante macizo de 50x12 de CBM. Se suministra con perfil en U soldado al montante

- Propiedad del archivo: CONSTRUNARIO
- Formato: FIEBDC-3/2012
- Programa: Construnario Versión 3.51
- Fecha de los precios: 31/08/2023
- Divisa: EUR

**CBMBU** m Barandilla estándar formada por montante macizo de 50x12 de CBM. Se suministra con perfil en U soldado al montante
Barandilla formada por montante macizo de 50x12. Estandar se suministra con perfil en U soldado al montante. Se puede suministrar con pasamanos de tubo 50x20 o con pasamanos de tubo de 43mm. El cliente también puede colocar el pasamanos de madera o aluminio ( materiales no suministrados por CBM) Para el grueso del vidrio recomendamos un vidrio 5+5. Podemos fabricar los perfiles para cualquier otro grueso de vidrio. La altura del montante o balaustre se puede modificar según la instalación, si va por ejemplo encima de un pequeño muro y se quiere desear llegar a la altura que solicite la normativa lo podemos fabricar a petición del cliente. En el caso de la escalera, el perfil de U soldado en el montante, en la parte inferior esta cortado a grados poder obtener la inclinación que marca la escalera, facilitando así el montaje de la instalación. El tipo de fijación puede ser sobre el suelo o sobre forjado, suministrando en los dos casos los tapones embellecedores. El tipo de acabado es brillante o satinado ( mate) y la calidad del acero puede ser en Aisi 304 o Aisi 316L según donde vaya colocada la instalación, cerca del ambientes marino . piscinas, recomendamos la calidad Aisi 316, para el resto de ubicaciónes la calidad Aisi 304.
