# Cerradura de seguridad para puertas enrollables de CBM. Cabezal modelo GA llave de disco

- Propiedad del archivo: CONSTRUNARIO
- Formato: FIEBDC-3/2012
- Programa: Construnario Versión 3.51
- Fecha de los precios: 31/08/2023
- Divisa: EUR

**MODEGA** u Cerradura de seguridad para puertas enrollables de CBM. Cabezal modelo GA llave de disco
Modelo GA Llave de disco TOY Cerradura automática, se cierra con la mano girando ¼ de vuelta el pomo superior, la llave sólo es necesaria para la apertura. Cabezal fabricado en aluminio cromado. Eje arpón en acero inoxidable. Para puertas enrollables.
