# Cerradura de seguridad para puertas basculantes de CBM, cabezal modelo CB-70 llave de puntos

- Propiedad del archivo: CONSTRUNARIO
- Formato: FIEBDC-3/2012
- Programa: Construnario Versión 3.51
- Fecha de los precios: 31/08/2023
- Divisa: EUR

**CB70** u Cerradura de seguridad para puertas basculantes de CBM, cabezal modelo CB-70 llave de puntos
Cabezal KEYMAT original con llave de puntos. Material: latón cromado y eje-arpón en acero inoxidable, cabezal con eje -pasador extraible. Indicado para puertas basculantes como garajes, talleres etc... Posibilidad de suministrar varios cabezales con la misma llave sin incremento de precio. En envío incluye: cabezal + 3 llaves + 2 tornillos M10 + arandelas para su instalación
