# Unidad exterior, modelo AF5300A 79-3 de Bosch. Potencia: 78,5 kW

- Propiedad del archivo: CONSTRUNARIO
- Formato: FIEBDC-3/2012
- Programa: Construnario Versión 3.51
- Fecha de los precios: 08/11/2022
- Divisa: EUR

**8733500299** u Unidad exterior, modelo AF5300A 79-3 de Bosch. Potencia: 78,5 kW
Nuevo desarrollo para reducir los costes de inversión, el espacio y facilitar un diseño flexible 13 rangos de potencia de hasta 90 kW La configuración en cascada de hasta tres unidades permite ampliar la potencia del sistema hasta 270 kW Valores de eficiencia altos para EER y COP Diseño atractivo
