# Unidad exterior de recuperación de calor, modelo AF6300A 50 C-3 de Bosch. Potencia: 50 kW

- Propiedad del archivo: CONSTRUNARIO
- Formato: FIEBDC-3/2012
- Programa: Construnario Versión 3.51
- Fecha de los precios: 08/11/2022
- Divisa: EUR

**7733701715** u Unidad exterior de recuperación de calor, modelo AF6300A 50 C-3 de Bosch. Potencia: 50 kW
Unidad exterior Air Flux VRF de recuperación de calor como sistema a 3 tubos hasta 50 kW, con posibilidad de montaje en cascada de hasta 3 unidades exteriores. Esta serie de unidades exteriores es compatible con todas las unidades interiores y controladores desarrollados por Bosch. En combinación con la Air Flux Hydrobox, es posible producir agua caliente sanitaria
