# Caja de distribución, referencia MBB04 de Bosch

- Propiedad del archivo: CONSTRUNARIO
- Formato: FIEBDC-3/2012
- Programa: Construnario Versión 3.51
- Fecha de los precios: 08/11/2022
- Divisa: EUR

**7739830763** u Caja de distribución, referencia MBB04 de Bosch
Caja de distribución
