# Unidad interior cassette 4 vías 360º, referencia 4CR 100-2 P de Bosch. Flujo de aire integrado

- Propiedad del archivo: CONSTRUNARIO
- Formato: FIEBDC-3/2012
- Programa: Construnario Versión 3.51
- Fecha de los precios: 08/11/2022
- Divisa: EUR

**7733701840** u Unidad interior cassette 4 vías 360º, referencia 4CR 100-2 P de Bosch. Flujo de aire integrado
Cassette de 4 vías con flujo de aire integral. Equipado con ventilador DC de 7 velocidades, válvula de expansión electrónica con bomba de condensados integrada y función de reinicio automático e indicador LED.
