# Cassette de 2 vías con diseño compacto, referencia AF-2C de Bosch 22-1 P

- Propiedad del archivo: CONSTRUNARIO
- Formato: FIEBDC-3/2012
- Programa: Construnario Versión 3.51
- Fecha de los precios: 08/11/2022
- Divisa: EUR

**7733700930** u Cassette de 2 vías con diseño compacto, referencia AF-2C de Bosch 22-1 P
Cassette de 2 vías con diseño compacto. Equipado con ventilador DC de 7 velocidades, válvula de expansión electrónica con bomba de condensados integrada y función de reinicio automático e indicador LED.
