# Unidad de conducto de baja P de Boschresión estática, referencia AF-DL 56-1 P de Bosch

- Propiedad del archivo: CONSTRUNARIO
- Formato: FIEBDC-3/2012
- Programa: Construnario Versión 3.51
- Fecha de los precios: 08/11/2022
- Divisa: EUR

**7733700941** u Unidad de conducto de baja P de Boschresión estática, referencia AF-DL 56-1 P de Bosch
Estas unidades de conducto Air Flux son ideales para instalaciones VRF cuando se requiere una presión estática de hasta 50 Pa. Estas unidades de conducto permiten una climatización sencilla y prácticamente invisible.
