# Unidad de conducto de alta P de Boschresión estática y baja silueta, referencia AF-DHS 45-1 P de Bosch

- Propiedad del archivo: CONSTRUNARIO
- Formato: FIEBDC-3/2012
- Programa: Construnario Versión 3.51
- Fecha de los precios: 08/11/2022
- Divisa: EUR

**7733700962** u Unidad de conducto de alta P de Boschresión estática y baja silueta, referencia AF-DHS 45-1 P de Bosch
Las unidades de conducto VRF de baja potencia son ideales para conductos de aire largos y (o) difusor lineal (rejilla) para oficinas, tiendas, hoteles, etc. Se pueden combinar fácilmente con todas las unidades interiores VRF.
