# Unidad de conducto de media presión estática, referencia AF-DM 112-1 P de Bosch

- Propiedad del archivo: CONSTRUNARIO
- Formato: FIEBDC-3/2012
- Programa: Construnario Versión 3.51
- Fecha de los precios: 08/11/2022
- Divisa: EUR

**7733700945** u Unidad de conducto de media presión estática, referencia AF-DM 112-1 P de Bosch
Estas unidades ofrecen un ajuste y regulación flexible para presiones estáticas de hasta 150 Pa. La presión estática se puede ajustar en 10 niveles con el control cableado. Se pueden combinar fácilmente con todas las demás unidades interiores VRF.
