# Unidad de conducto de alta presión estática, referencia AF-DH 160-1 de Bosch

- Propiedad del archivo: CONSTRUNARIO
- Formato: FIEBDC-3/2012
- Programa: Construnario Versión 3.51
- Fecha de los precios: 08/11/2022
- Divisa: EUR

**7733700952** u Unidad de conducto de alta presión estática, referencia AF-DH 160-1 de Bosch
La solución perfecta para altas presiones estáticas de hasta 400 Pa para grandes instalaciones. Se pueden combinar fácilmente con todas las unidades interiores VRF.
