# Unidad de suelo sin envolvente, referencia AF-F 71-1 de Bosch

- Propiedad del archivo: CONSTRUNARIO
- Formato: FIEBDC-3/2012
- Programa: Construnario Versión 3.51
- Fecha de los precios: 08/11/2022
- Divisa: EUR

**7733700989** u Unidad de suelo sin envolvente, referencia AF-F 71-1 de Bosch
Nuestras unidades interiores suelo-techo satisfacen de forma óptima las demandas más exigentes.
