# Unidad de suelo con envolvente, referencia AF-FC 56-1 de Bosch

- Propiedad del archivo: CONSTRUNARIO
- Formato: FIEBDC-3/2012
- Programa: Construnario Versión 3.51
- Fecha de los precios: 08/11/2022
- Divisa: EUR

**7733700981** u Unidad de suelo con envolvente, referencia AF-FC 56-1 de Bosch
Diseño compacto con 220 mm de profundidad y 677 mm de altura Entrada del aire de retorno por la parte inferior
