# Unidad mural, referencia AF-W 17-1 de Bosch

- Propiedad del archivo: CONSTRUNARIO
- Formato: FIEBDC-3/2012
- Programa: Construnario Versión 3.51
- Fecha de los precios: 08/11/2022
- Divisa: EUR

**7733701480** u Unidad mural, referencia AF-W 17-1 de Bosch
Fácilmente combinable con todas las unidades interiores Válvula de expansión electrónica integrada Indicador LED Función Auto-Restart
