# Unidad interior para producción de ACS, referencia AF-HB 140-1 de Bosh. Para unidad AF6300A C

- Propiedad del archivo: CONSTRUNARIO
- Formato: FIEBDC-3/2012
- Programa: Construnario Versión 3.51
- Fecha de los precios: 08/11/2022
- Divisa: EUR

**7733701722** u Unidad interior para producción de ACS, referencia AF-HB 140-1 de Bosh. Para unidad AF6300A C
Unidad interior para producción de agua caliente para uso sanitario y/o para calefacción de espacios por suelo radiante o radiadores. ? Producción de agua caliente a alta temperatura desde 25ºC hasta 80ºC. ? Amplio rango de funcionamiento desde -20ºC hasta 43ºC ? No necesita resistencia eléctrica auxiliar. ? Posibiliad de conectar hasta 10 unidades en cascada. ? Función de protección antilegionela, smart grid, curva de calefacción, control de bomba de ACS. ? Compacta y ligera facilita su instalación: 0,1m3 de espacio ocupado y 63Kg de peso. ? Control incluido en el volumen de suministro de la unidad. ? Sólo compatible con las unidades exteriores de recuperación de calor a 3 tubos AF6300.
