# Kit para unidades de tratamiento de aire, referencia AHU KIT 02 D (36Kw) de Bosch

- Propiedad del archivo: CONSTRUNARIO
- Formato: FIEBDC-3/2012
- Programa: Construnario Versión 3.51
- Fecha de los precios: 08/11/2022
- Divisa: EUR

**7733701733** u Kit para unidades de tratamiento de aire, referencia AHU KIT 02 D (36Kw) de Bosch
Los kits para unidades de tratamiento de aire de Bosch (AHU-Kit) permiten la conexión de un intercambiador de calor externo con nuestro sistema VRF. El intercambiador de calor externo se puede utilizar en una instalación de ventilación para refrigerar el aire de entrada para el edificio.
