# Control cableado de habitación, referencia ARC C-1 de Bosch

- Propiedad del archivo: CONSTRUNARIO
- Formato: FIEBDC-3/2012
- Programa: Construnario Versión 3.51
- Fecha de los precios: 08/11/2022
- Divisa: EUR

**7738113505** u Control cableado de habitación, referencia ARC C-1 de Bosch
? 7 velocidades de ventilador. ? Funcion “twin control“ para simplificar el funcionamiento. ? Funcion “follow me“ para un control mas preciso de la temperatura. ? Funcion de hora y fecha para crear horarios convenientemente. ? “Turbo Heat“ y “Turbo Cool“ para calentar o enfriar rapidamente. ? Modo “away“ / funcion „setback“ para establecer cómodas condiciones independientemente de que la habitacion este ocupada o no. ? Funcion de programacion para establecer sin ningun esfuerzo diferentes horarios semanales. ? Boton rotativo integrado para simplificar el funcionamiento.
