# Control cableado de habitaciones de hotel, referencia ARC H-1 de Bosch

- Propiedad del archivo: CONSTRUNARIO
- Formato: FIEBDC-3/2012
- Programa: Construnario Versión 3.51
- Fecha de los precios: 08/11/2022
- Divisa: EUR

**7738113506** u Control cableado de habitaciones de hotel, referencia ARC H-1 de Bosch
? 7 velocidades de ventilador. ? Uso facil. ? Funciones con texto de ayuda. ? Linea de informacion „clear text“. ? Contacto externo ON/OFF integrado. ? Modo silencio noche para funcionamiento con bajo nivel sonoro.
