# Control remoto por infrarrojos, referencia ARC C IR de Bosch

- Propiedad del archivo: CONSTRUNARIO
- Formato: FIEBDC-3/2012
- Programa: Construnario VersiĆ³n 3.51
- Fecha de los precios: 08/11/2022
- Divisa: EUR

**8733500621** u Control remoto por infrarrojos, referencia ARC C IR de Bosch
? Funcion para apagar la luz LED en unidades interiores. ? Funcion diaria de temporizador para establecer facilmente programas diarios. ? Luz ambiente para manejo sin esfuerzo, incluso cuando esta oscuro. ? Configuracion de temperatura precisa en aumentos de 0.5 grados.
