# Placa de conexión al controlador para unidades interiores AF - W (-1), referencia AC-CCB de Bosch

- Propiedad del archivo: CONSTRUNARIO
- Formato: FIEBDC-3/2012
- Programa: Construnario Versión 3.51
- Fecha de los precios: 08/11/2022
- Divisa: EUR

**8733502086** u Placa de conexión al controlador para unidades interiores AF - W (-1), referencia AC-CCB de Bosch
Placa de conexión al controlador para unidades interiores AF - W (-1)
