# Placa de extensión para ACC MT, referencia AC-EXP de Bosch

- Propiedad del archivo: CONSTRUNARIO
- Formato: FIEBDC-3/2012
- Programa: Construnario Versión 3.51
- Fecha de los precios: 08/11/2022
- Divisa: EUR

| Código | Ud | Descripción |
|---|---|---|
| 8733502083 | u | Placa de extensión para ACC MT, referencia AC-EXP de Bosch |
