# Pasarela de comunicación LonWorks, referencia ACC LON-1 de Bosch

- Propiedad del archivo: CONSTRUNARIO
- Formato: FIEBDC-3/2012
- Programa: Construnario Versión 3.51
- Fecha de los precios: 08/11/2022
- Divisa: EUR

**7733701755** u Pasarela de comunicación LonWorks, referencia ACC LON-1 de Bosch
? En conformidad con el protocolo LonMark, realiza la gestion y control del sistema VRF y puede conectarse con otros dispositivos como sistemas de detección de incendios o sistema de alumbrado. ? Puede conectar hasta 32 unidades interiores al BMS. ? Función servidor WEB integrada
