# Derivador para unidad exterior, referencia AF-BJO 03 de Bosch

- Propiedad del archivo: CONSTRUNARIO
- Formato: FIEBDC-3/2012
- Programa: Construnario Versión 3.51
- Fecha de los precios: 08/11/2022
- Divisa: EUR

**8733500630** u Derivador para unidad exterior, referencia AF-BJO 03 de Bosch
Para la conexión de tres unidades exteriores
