# Derivador para unidad interior, referencia AF-BJ 03 de Bosch

- Propiedad del archivo: CONSTRUNARIO
- Formato: FIEBDC-3/2012
- Programa: Construnario VersiĆ³n 3.51
- Fecha de los precios: 08/11/2022
- Divisa: EUR

**8733500633** u Derivador para unidad interior, referencia AF-BJ 03 de Bosch
22.4 < kW X <33 kW
