# Derivador para unidad interior, referencia AF-BJ 04 de Bosch

- Propiedad del archivo: CONSTRUNARIO
- Formato: FIEBDC-3/2012
- Programa: Construnario VersiĆ³n 3.51
- Fecha de los precios: 08/11/2022
- Divisa: EUR

**8733500634** u Derivador para unidad interior, referencia AF-BJ 04 de Bosch
33 kW X <47 kW
