# Derivador para unidad interior, referencia AF-BJ 06

- Propiedad del archivo: CONSTRUNARIO
- Formato: FIEBDC-3/2012
- Programa: Construnario VersiĆ³n 3.51
- Fecha de los precios: 08/11/2022
- Divisa: EUR

**8733500636** u Derivador para unidad interior, referencia AF-BJ 06
71 < X < 104 kW
