# Derivador para unidad interior, referencia AF-BJ 07

- Propiedad del archivo: CONSTRUNARIO
- Formato: FIEBDC-3/2012
- Programa: Construnario VersiĆ³n 3.51
- Fecha de los precios: 08/11/2022
- Divisa: EUR

**8733500637** u Derivador para unidad interior, referencia AF-BJ 07
104 < X < 154 kW
