# Derivador para AHU-KIT, referencia KIT-BJ 02 de Bosch

- Propiedad del archivo: CONSTRUNARIO
- Formato: FIEBDC-3/2012
- Programa: Construnario VersiĆ³n 3.51
- Fecha de los precios: 08/11/2022
- Divisa: EUR

**7739834426** u Derivador para AHU-KIT, referencia KIT-BJ 02 de Bosch
46-66 kW
